# Manómetro JRG, referencia 350544702 de Georg Fischer. 1/4"

- Propiedad del archivo: CONSTRUNARIO
- Formato: FIEBDC-3/2012
- Programa: Construnario Versión 3.51
- Fecha de los precios: 29/01/2024
- Divisa: EUR

**350544702** u Manómetro JRG, referencia 350544702 de Georg Fischer. 1/4"
Temperatura: max. 60°C
