# Conjunto cierre y seguridad LegioStopJRG, referencia 350896081 de Georg Fischer. 1"

- Propiedad del archivo: CONSTRUNARIO
- Formato: FIEBDC-3/2012
- Programa: Construnario Versión 3.51
- Fecha de los precios: 29/01/2024
- Divisa: EUR

**350896081** u Conjunto cierre y seguridad LegioStopJRG, referencia 350896081 de Georg Fischer. 1"
Descripción: para modelos de gabinetes de calentadores de agua de diseño cerrado Temperatura: máx. 90°C Material: bronce, acero inoxidable, EPDM, plástico Ajuste de fábrica: 600 kPa (6 bar) Compuesto por: válvulas de corte, grupo de seguridad, válvula de bola para caldera, empalme de distribución, tapa, racores
