# Válvula de llenado y vaciado JRG latón, referencia 355635508 de Georg Fischer. 3/4"

- Propiedad del archivo: CONSTRUNARIO
- Formato: FIEBDC-3/2012
- Programa: Construnario Versión 3.51
- Fecha de los precios: 29/01/2024
- Divisa: EUR

**355635508** u Válvula de llenado y vaciado JRG latón, referencia 355635508 de Georg Fischer. 3/4"
Temperatura: máx. 90°C (agua, aceite) Material: laton Conexión: Rosca Hembra Compuesto por: tuerca prensaestopas, paso redondo, tapa de cierre
