# Válvula tipo Y BR 1 JRG LegioStop, referencia 350895651 de Georg Fischer. DN40

- Propiedad del archivo: CONSTRUNARIO
- Formato: FIEBDC-3/2012
- Programa: Construnario Versión 3.51
- Fecha de los precios: 29/01/2024
- Divisa: EUR

**350895655** u Válvula tipo Y BR 1 JRG LegioStop, referencia 350895651 de Georg Fischer. DN40
Descripción: libre de bolsas de agua y parte superior libre de mantenimiento, volante no ascendente con indicador óptico de posición, asiento de válvula y vástago de válvula de acero inoxidable Temperatura: máx. 90°C Material: bronce, acero inoxidable, EPDM, plástico Conexión: rosca macho
