# Parte superior JRG LegioStop para válvula tipo Y, referencia 350894700 de Georg Fischer. 3" SSV

- Propiedad del archivo: CONSTRUNARIO
- Formato: FIEBDC-3/2012
- Programa: Construnario Versión 3.51
- Fecha de los precios: 29/01/2024
- Divisa: EUR

**350894700** u Parte superior JRG LegioStop para válvula tipo Y, referencia 350894700 de Georg Fischer. 3" SSV
Descripción: libre de bolsas de agua y parte superior libre de mantenimiento, volante no ascendente con indicador óptico de posición Material: bronce, acero inoxidable, EPDM, plástico Temperatura: máx. 90°C
