# Válvula de asiento recto JRG LegioStop con tapón, referencia 350895826 de Georg Fischer. 1/2"

- Propiedad del archivo: CONSTRUNARIO
- Formato: FIEBDC-3/2012
- Programa: Construnario Versión 3.51
- Fecha de los precios: 29/01/2024
- Divisa: EUR

**350895826** u Válvula de asiento recto JRG LegioStop con tapón, referencia 350895826 de Georg Fischer. 1/2"
Descripción: libre de bolsas de agua y parte superior libre de mantenimiento, volante no ascendente con indicador óptico de posición, asiento de válvula y vástago de válvula de acero inoxidable Temperatura: máx. 90°C Material: bronce, acero inoxidable, EPDM, plástico Conexión: entrada rosca hembra, salida con tapa
