# Válvula de asiento recto de esquina JRG LegioStop, referencia 351062016 de Georg Fischer. 90° 15

- Propiedad del archivo: CONSTRUNARIO
- Formato: FIEBDC-3/2012
- Programa: Construnario Versión 3.51
- Fecha de los precios: 29/01/2024
- Divisa: EUR

**351062016** u Válvula de asiento recto de esquina JRG LegioStop, referencia 351062016 de Georg Fischer. 90° 15
Temperatura: máx. 90°C Material: bronce, acero inoxidable, EPDM, plástico Conexión: rosca macho de entrada, rosca hembra de salida
