# Válvula de bola JRG latón, referencia 355635515 de Georg Fischer. 3"/DN80

- Propiedad del archivo: CONSTRUNARIO
- Formato: FIEBDC-3/2012
- Programa: Construnario Versión 3.51
- Fecha de los precios: 29/01/2024
- Divisa: EUR

**355635524** u Válvula de bola JRG latón, referencia 355635515 de Georg Fischer. 3"/DN80
Temperatura: máx. -20°C / +120°C (agua, aire comprimido, aceite, gasolina) Material: latón niquelado / 58 cromado duro, PTFE
