# Manguito ajustable JRG, referencia 350667301 de Georg Fischer. 1"

- Propiedad del archivo: CONSTRUNARIO
- Formato: FIEBDC-3/2012
- Programa: Construnario Versión 3.51
- Fecha de los precios: 29/01/2024
- Divisa: EUR

**350667501** u Manguito ajustable JRG, referencia 350667301 de Georg Fischer. 1"
Temperatura: máx. 90°C Material: bronce Conexión: Rosca Hembra
