# Regulador de caudal JRGUTHERM, referencia 350831501 de Georg Fischer. PN 10. DN20

- Propiedad del archivo: CONSTRUNARIO
- Formato: FIEBDC-3/2012
- Programa: Construnario Versión 3.51
- Fecha de los precios: 29/01/2024
- Divisa: EUR

**350831501** u Regulador de caudal JRGUTHERM, referencia 350831501 de Georg Fischer. PN 10. DN20
Material: bronce Ajustes de fábrica: 57ºC (regulable 36- 63ºC) Conexión: rosca macho
