# Controlador de circulación, PN 10, JRGUTHERM 2T, referencia 350831421 de Georg Fischer. DN 15

- Propiedad del archivo: CONSTRUNARIO
- Formato: FIEBDC-3/2012
- Programa: Construnario Versión 3.51
- Fecha de los precios: 29/01/2024
- Divisa: EUR

**350831422** u Controlador de circulación, PN 10, JRGUTHERM 2T, referencia 350831421 de Georg Fischer. DN 15
Temperatura: máx. 90°C Material: bronce Conexión: rosca macho
