# Válvula solenoide de latón DANFOSS, referencia 355631904 de Georg Fischer. 1/2" EV220 B10

- Propiedad del archivo: CONSTRUNARIO
- Formato: FIEBDC-3/2012
- Programa: Construnario Versión 3.51
- Fecha de los precios: 29/01/2024
- Divisa: EUR

**355631904** u Válvula solenoide de latón DANFOSS, referencia 355631904 de Georg Fischer. 1/2" EV220 B10
Material: latón, EPDM Conexión: Rosca Hembra Compuesto por: enchufe, servocontrolado, bobina de 230 V, desenchufado, cierre rápido Nota: Debe respetarse la contrapresión mínima (aprox. 0,5 bar)
