# Válvula de drenaje JRG LegioStop, referencia 350896025 de Georg Fischer. 3/8"

- Propiedad del archivo: CONSTRUNARIO
- Formato: FIEBDC-3/2012
- Programa: Construnario Versión 3.51
- Fecha de los precios: 29/01/2024
- Divisa: EUR

**350896025** u Válvula de drenaje JRG LegioStop, referencia 350896025 de Georg Fischer. 3/8"
Temperatura: máx. 90°C Material: laton Conexión: rosca macho
