# Válvula de muestreo JRG LegioStop, referencia 351110365 de Georg Fischer

- Propiedad del archivo: CONSTRUNARIO
- Formato: FIEBDC-3/2012
- Programa: Construnario Versión 3.51
- Fecha de los precios: 29/01/2024
- Divisa: EUR

**351110365** u Válvula de muestreo JRG LegioStop, referencia 351110365 de Georg Fischer
Descripción: para el análisis microbiológico del agua Temperatura: máx. 90°C Material: bronce, acero inoxidable, EPDM Conexión: rosca macho
