# Válvula angular latón, referencia 350218401 de Georg Fischer. 1/2

- Propiedad del archivo: CONSTRUNARIO
- Formato: FIEBDC-3/2012
- Programa: Construnario Versión 3.51
- Fecha de los precios: 29/01/2024
- Divisa: EUR

**350218401** u Válvula angular latón, referencia 350218401 de Georg Fischer. 1/2
Conexión: rosca macho
