# Grifo de desagüe JRG, referencia 355635551 de Georg Fischer. 1/4"

- Propiedad del archivo: CONSTRUNARIO
- Formato: FIEBDC-3/2012
- Programa: Construnario Versión 3.51
- Fecha de los precios: 29/01/2024
- Divisa: EUR

**355635551** u Grifo de desagüe JRG, referencia 355635551 de Georg Fischer. 1/4"
Temperatura: máx. 90°C Material: bronce Compuesto por: manija de bloqueo
