# Cuerpo de filtro JRG, bronce, referencia 350722601de Georg Fischer. 2"+21/2

- Propiedad del archivo: CONSTRUNARIO
- Formato: FIEBDC-3/2012
- Programa: Construnario VersiĆ³n 3.51
- Fecha de los precios: 29/01/2024
- Divisa: EUR

**350722601** u Cuerpo de filtro JRG, bronce, referencia 350722601de Georg Fischer. 2"+21/2
Material: bronce
