# Cuerpo de filtro JRG, plástico, referencia 350723102 de Georg Fischer. 11/2

- Propiedad del archivo: CONSTRUNARIO
- Formato: FIEBDC-3/2012
- Programa: Construnario Versión 3.51
- Fecha de los precios: 29/01/2024
- Divisa: EUR

**350723102** u Cuerpo de filtro JRG, plástico, referencia 350723102 de Georg Fischer. 11/2
Material: plástico
