# Elemento para filtro JRG, referencia 350720701 de Georg Fischer 11/2

- Propiedad del archivo: CONSTRUNARIO
- Formato: FIEBDC-3/2012
- Programa: Construnario VersiĆ³n 3.51
- Fecha de los precios: 29/01/2024
- Divisa: EUR

| Código | Ud | Descripción |
|---|---|---|
| 350720701 | u | Elemento para filtro JRG, referencia 350720701 de Georg Fischer 11/2 |
