# Elemento para filtro 1810, referencia 350869202 de Georg Fischer. 1/2"

- Propiedad del archivo: CONSTRUNARIO
- Formato: FIEBDC-3/2012
- Programa: Construnario VersiĆ³n 3.51
- Fecha de los precios: 29/01/2024
- Divisa: EUR

**350869202** u Elemento para filtro 1810, referencia 350869202 de Georg Fischer. 1/2"
Para 1810
