# Parte superior con manija de bloqueo, referencia 355618911 de Georg Fischer, 1/2"

- Propiedad del archivo: CONSTRUNARIO
- Formato: FIEBDC-3/2012
- Programa: Construnario Versión 3.51
- Fecha de los precios: 29/01/2024
- Divisa: EUR

**355618911** u Parte superior con manija de bloqueo, referencia 355618911 de Georg Fischer, 1/2"
Material: bronce, latón, EPDM
