# Válvula tipo Y LegioStop, referencia 350895706 de Georg Fischer.5/4" PN16

- Propiedad del archivo: CONSTRUNARIO
- Formato: FIEBDC-3/2012
- Programa: Construnario Versión 3.51
- Fecha de los precios: 29/01/2024
- Divisa: EUR

| Código | Ud | Descripción |
|---|---|---|
| 350895707 | u | Válvula tipo Y LegioStop, referencia 350895706 de Georg Fischer.5/4" PN16 |
