# Parte superior válvula JRG, referencia 350895005 de Georg Fischer 1"

- Propiedad del archivo: CONSTRUNARIO
- Formato: FIEBDC-3/2012
- Programa: Construnario Versión 3.51
- Fecha de los precios: 29/01/2024
- Divisa: EUR

| Código | Ud | Descripción |
|---|---|---|
| 350895005 | u | Parte superior válvula JRG, referencia 350895005 de Georg Fischer 1" |
