# Volante LegioStop negro, referencia 350895280 de Georg Fischer 11/2+2"/90

- Propiedad del archivo: CONSTRUNARIO
- Formato: FIEBDC-3/2012
- Programa: Construnario Versión 3.51
- Fecha de los precios: 29/01/2024
- Divisa: EUR

**350895280** u Volante LegioStop negro, referencia 350895280 de Georg Fischer 11/2+2"/90
Descripción: para válvula de asiento recto JRG LegioStop
