# Válvula termostática de equilibrio, 85 PSI, referencia 350831566 de Georg Fischer

- Propiedad del archivo: CONSTRUNARIO
- Formato: FIEBDC-3/2012
- Programa: Construnario Versión 3.51
- Fecha de los precios: 29/01/2024
- Divisa: EUR

**350831566** u Válvula termostática de equilibrio, 85 PSI, referencia 350831566 de Georg Fischer
Temperatura: máx. 158°F Material: latón con bajo contenido de plomo Configuración de fábrica: 135°F (ajustable 97° - 145°F) Presión de funcionamiento: máx. 145 PSI (presión diferencial 5,8 PSI)
