# Válvula tipo Y LegioStop, referencia 350818723 de Georg Fischer. d76 PN16

- Propiedad del archivo: CONSTRUNARIO
- Formato: FIEBDC-3/2012
- Programa: Construnario Versión 3.51
- Fecha de los precios: 29/01/2024
- Divisa: EUR

**350818723** u Válvula tipo Y LegioStop, referencia 350818723 de Georg Fischer. d76 PN16
Descripción: libre de bolsas de agua y parte superior libre de mantenimiento, volante ascendente, asiento de válvula y vástago de válvula de acero inoxidable Temperatura: máx. 90°C Material: bronce, acero inoxidable, EPDM, metal Conexión: Mapress
