# Roseta de plástico, referencia 350739082 de Georg Fischer

- Propiedad del archivo: CONSTRUNARIO
- Formato: FIEBDC-3/2012
- Programa: Construnario Versión 3.51
- Fecha de los precios: 29/01/2024
- Divisa: EUR

**350739082** u Roseta de plástico, referencia 350739082 de Georg Fischer
Descripción: hasta 1380.320/.001, marcadores de medios azul/rojo Material: plástico, cromado
