# Caja aislante, referencia 350739095 de Georg Fischer

- Propiedad del archivo: CONSTRUNARIO
- Formato: FIEBDC-3/2012
- Programa: Construnario Versión 3.51
- Fecha de los precios: 29/01/2024
- Divisa: EUR

**350739095** u Caja aislante, referencia 350739095 de Georg Fischer
Descripción: conductividad térmica 0,047 W/mK Material: Polipropileno
