# Juego de piezas de repuesto para válvula antirretorno JRG, referencia 350808610 de Georg Fisher. DN15

- Propiedad del archivo: CONSTRUNARIO
- Formato: FIEBDC-3/2012
- Programa: Construnario Versión 3.51
- Fecha de los precios: 29/01/2024
- Divisa: EUR

**350808610** u Juego de piezas de repuesto para válvula antirretorno JRG, referencia 350808610 de Georg Fisher. DN15
Material: plástico
