# Válvula de asiento recto Legio Stop JRG Sanipex, referencia 351616985 de Georg Fischer. d16 PN16

- Propiedad del archivo: CONSTRUNARIO
- Formato: FIEBDC-3/2012
- Programa: Construnario Versión 3.51
- Fecha de los precios: 29/01/2024
- Divisa: EUR

**351616985** u Válvula de asiento recto Legio Stop JRG Sanipex, referencia 351616985 de Georg Fischer. d16 PN16
Descripción: libre de bolsas de agua y parte superior libre de mantenimiento, volante no ascendente con indicador óptico de posición, asiento de válvula y vástago de válvula de acero inoxidable Temperatura: máx. 90°C Material: bronce, acero inoxidable, EPDM, plástico Conexión: JRG Sanipex MT
