# Adaptador JRG Duofix, referencia 355566540 de Georg Gischer

- Propiedad del archivo: CONSTRUNARIO
- Formato: FIEBDC-3/2012
- Programa: Construnario Versión 3.51
- Fecha de los precios: 29/01/2024
- Divisa: EUR

**355566540** u Adaptador JRG Duofix, referencia 355566540 de Georg Gischer
Descripción: a JRG cierre empotrado/unidad de mostrador compacto, kit de conexión Material: acero Compuesto por: juego de 2 piezas
