# Válvula de llenado, referencia 350832210 de Georg Fischer. 1/2" PN16

- Propiedad del archivo: CONSTRUNARIO
- Formato: FIEBDC-3/2012
- Programa: Construnario Versión 3.51
- Fecha de los precios: 29/01/2024
- Divisa: EUR

**350832210** u Válvula de llenado, referencia 350832210 de Georg Fischer. 1/2" PN16
Descripción: para calentar el llenado Temperatura: máx. 90°C Material: bronce, acero inoxidable, EPDM, plástico Conexión: entrada rosca hembra, salida con tapa
