# Extensión antihielo para válvula de jardín, referencia 355640025 de Georg Fischer. G3/4"x145

- Propiedad del archivo: CONSTRUNARIO
- Formato: FIEBDC-3/2012
- Programa: Construnario Versión 3.51
- Fecha de los precios: 29/01/2024
- Divisa: EUR

**355640025** u Extensión antihielo para válvula de jardín, referencia 355640025 de Georg Fischer. G3/4"x145
Precio a consultar
