# Volante de operación de válvula de jardín, referencia 355640032 de Georg Fischer. SW6

- Propiedad del archivo: CONSTRUNARIO
- Formato: FIEBDC-3/2012
- Programa: Construnario Versión 3.51
- Fecha de los precios: 29/01/2024
- Divisa: EUR

| Código | Ud | Descripción |
|---|---|---|
| 355640032 | u | Volante de operación de válvula de jardín, referencia 355640032 de Georg Fischer. SW6 |
