# Anillos de plástico rojo JRG, referencia 351060801 de Georg Fischer. d15

- Propiedad del archivo: CONSTRUNARIO
- Formato: FIEBDC-3/2012
- Programa: Construnario Versión 3.51
- Fecha de los precios: 29/01/2024
- Divisa: EUR

**351060801** u Anillos de plástico rojo JRG, referencia 351060801 de Georg Fischer. d15
Descripción: para conexión push-in sudoFIT
