# Herramienta de instalación, referencia 350739090 de Georg Fischer

- Propiedad del archivo: CONSTRUNARIO
- Formato: FIEBDC-3/2012
- Programa: Construnario Versión 3.51
- Fecha de los precios: 29/01/2024
- Divisa: EUR

**350739090** u Herramienta de instalación, referencia 350739090 de Georg Fischer
Descripción: hasta 1380 Material: bronce, acero Compuesto por: dos adaptadores de prueba
