# Racor rosca macho JRG, referencia 350332001 de Georg Fischer. 5/4"

- Propiedad del archivo: CONSTRUNARIO
- Formato: FIEBDC-3/2012
- Programa: Construnario Versión 3.51
- Fecha de los precios: 29/01/2024
- Divisa: EUR

**350332001** u Racor rosca macho JRG, referencia 350332001 de Georg Fischer. 5/4"
Descripción: párrafo 1300-1333, 1350-1363, 2100-2110, 2113, 2130-2140, 2143, 8201.402, 9601.040, 9603.040, 9606.040, 9695.480 Material: laton Conexión: rosca macho
