# Llave de acoplamiento JRG, referencia 350296901 de Georg Fischer. 1"-11/4-2"

- Propiedad del archivo: CONSTRUNARIO
- Formato: FIEBDC-3/2012
- Programa: Construnario VersiĆ³n 3.51
- Fecha de los precios: 29/01/2024
- Divisa: EUR

| Código | Ud | Descripción |
|---|---|---|
| 350296901 | u | Llave de acoplamiento JRG, referencia 350296901 de Georg Fischer. 1"-11/4-2" |
