# Racor rosca hembra JRG, referencia 350485701 de Georg Fischer. 3/4"

- Propiedad del archivo: CONSTRUNARIO
- Formato: FIEBDC-3/2012
- Programa: Construnario Versión 3.51
- Fecha de los precios: 29/01/2024
- Divisa: EUR

**350485701** u Racor rosca hembra JRG, referencia 350485701 de Georg Fischer. 3/4"
Descripción: para 1640, 1660-1663, 3400, 3410, 5130 Material: hierro, galvanizado Conexión: Rosca Hembra
