# Tornillo de conexión, referencia 350202601 de Georg Fischer. 3/8" Typ 3000

- Propiedad del archivo: CONSTRUNARIO
- Formato: FIEBDC-3/2012
- Programa: Construnario Versión 3.51
- Fecha de los precios: 29/01/2024
- Divisa: EUR

**350202601** u Tornillo de conexión, referencia 350202601 de Georg Fischer. 3/8" Typ 3000
Descripcion: hasta 3000 Material: laton Conexión: Rosca Hembra
