# Unión con ángulo JRG, referencia 350216901 de Georg Fischer. 1/2"

- Propiedad del archivo: CONSTRUNARIO
- Formato: FIEBDC-3/2012
- Programa: Construnario Versión 3.51
- Fecha de los precios: 29/01/2024
- Divisa: EUR

**350216901** u Unión con ángulo JRG, referencia 350216901 de Georg Fischer. 1/2"
Descripción: hasta 3100 Material: bronce
