# Unión, BR1 rosca hembra JRG, referencia 351061405 de Georg Fischer. 1/2" PN10/16

- Propiedad del archivo: CONSTRUNARIO
- Formato: FIEBDC-3/2012
- Programa: Construnario Versión 3.51
- Fecha de los precios: 29/01/2024
- Divisa: EUR

**351061405** u Unión, BR1 rosca hembra JRG, referencia 351061405 de Georg Fischer. 1/2" PN10/16
Descripción: a 1611, 1631, 2191, 3600, 5211, 5281, 6320, 6325 Material: bronce Conexión: Rosca Hembra
