# Termómetro 1/4'', referencia 350830194 de Georg Fischer

- Propiedad del archivo: CONSTRUNARIO
- Formato: FIEBDC-3/2012
- Programa: Construnario Versión 3.51
- Fecha de los precios: 29/01/2024
- Divisa: EUR

**350830191** u Termómetro 1/4'', referencia 350830194 de Georg Fischer
Descripción: para 3500, 3510, 6325 Material: acero inoxidable
