# Volante manual JRG, referencia 351180089 de Georg Fischer

- Propiedad del archivo: CONSTRUNARIO
- Formato: FIEBDC-3/2012
- Programa: Construnario VersiĆ³n 3.51
- Fecha de los precios: 29/01/2024
- Divisa: EUR

**351180089** u Volante manual JRG, referencia 351180089 de Georg Fischer
Material: metal
