# Acoplador, referencia 350830151 de Georg Fischer. Se ajusta al conducto de válvulas ocultas a partir de 2009

- Propiedad del archivo: CONSTRUNARIO
- Formato: FIEBDC-3/2012
- Programa: Construnario Versión 3.51
- Fecha de los precios: 29/01/2024
- Divisa: EUR

**350830151** u Acoplador, referencia 350830151 de Georg Fischer. Se ajusta al conducto de válvulas ocultas a partir de 2009
Descripción: para válvula de asiento recto oculta (desde 2009) Material: aluminio
