# Acoplador deslizante JRG, referencia 351062026 de Georg Fischer

- Propiedad del archivo: CONSTRUNARIO
- Formato: FIEBDC-3/2012
- Programa: Construnario Versión 3.51
- Fecha de los precios: 29/01/2024
- Divisa: EUR

**351062026** u Acoplador deslizante JRG, referencia 351062026 de Georg Fischer
Descripción: para válvula de asiento recto oculta (desde 2009) Material: latón
