# Kit de conexión JRG, referencia 355566534 de Georg Fischer. 3/4"

- Propiedad del archivo: CONSTRUNARIO
- Formato: FIEBDC-3/2012
- Programa: Construnario Versión 3.51
- Fecha de los precios: 29/01/2024
- Divisa: EUR

**355566534** u Kit de conexión JRG, referencia 355566534 de Georg Fischer. 3/4"
Descripción: a la unidad de cierre/contador empotrada JRG compact Material: bronce, acero
