# Conexión de cierre JRG, referencia 350887966 de Georg Fischer. 3/4"-1" PN10

- Propiedad del archivo: CONSTRUNARIO
- Formato: FIEBDC-3/2012
- Programa: Construnario Versión 3.51
- Fecha de los precios: 29/01/2024
- Divisa: EUR

**350887966** u Conexión de cierre JRG, referencia 350887966 de Georg Fischer. 3/4"-1" PN10
Material: latón con bajo contenido de plomo
