# Caja aislante JRG, referencia 350830183 de Georg Fischer. 1/2"-3/4"

- Propiedad del archivo: CONSTRUNARIO
- Formato: FIEBDC-3/2012
- Programa: Construnario VersiĆ³n 3.51
- Fecha de los precios: 29/01/2024
- Divisa: EUR

**350830183** u Caja aislante JRG, referencia 350830183 de Georg Fischer. 1/2"-3/4"
Material: EPS
