# Empuñadura de cono unión JRG Sanipex MT, referencia 351616901 de Georg Fischer. d16

- Propiedad del archivo: CONSTRUNARIO
- Formato: FIEBDC-3/2012
- Programa: Construnario Versión 3.51
- Fecha de los precios: 29/01/2024
- Divisa: EUR

**351616901** u Empuñadura de cono unión JRG Sanipex MT, referencia 351616901 de Georg Fischer. d16
Material: plástico
